# Rahmenvertrag Optische Inspektion 26/27
Angebotsaufforderung (GAEB DA XML 3.2, DA83)
Projekt: 2026_Kol_OI
Währung: EUR
Nebenangebote zugelassen: ja
Vergabeart: Öffentliche Ausschreibung
Auftraggeber: Stadt Seelze, Rathausplatz 1, 30926 Seelze
Erstellt mit: GXML Toolbox V3.3 R20210630, iTWO_64 V12.0.305, 29.09.2026

## RV_OI_26 Rahmenvertrag Optische Inspektion 26/27
Datum: 29.09.2026

*Hinweis: Vorbemerkungen zum Rahmenvertrag*
Die Stadt Seelze liegt westlich der Landeshauptstadt Hannover und hat rund 36.000 Einwohner.
Insgesamt gibt es elf Stadtteile, wovon Seelze und Letter die meisten Einwohner haben.
Nur im Stadtteil Letter gibt es Mischwasserkanäle, in den restlichen Stadtteilen ist eine Trennkanalisation vorhanden.
Die Stadt Seelze betreibt eine Kanalisation der folgenden Größenordnung:

Mischwasser: 20 km (~ 500 Haltungen)
Schmutzwasser: 100 km (~2.700 Haltungen)
Regenwasser: 107 km (~3.100 Haltungen)

Insgesamt sind rund 6.300 Haltungen vorhanden, die eine Rohrnennweite (DN) zwischen 100 und 1400 besitzen.
Ca. 69% der Haltungen haben einen DN zwischen 200 und 300. Nur 1,6% haben einen DN von 1000 oder größer.
Die längste Haltung hat eine Länge von rund 143 m und die durchschnittliche Haltungslänge beträgt rund 36,25 m. Rund 99,4 % der Kanäle besitzen ein Kreisprofil.

Im Stadtgebiet sind rund 6.800 Hauptkanalschächte vorhanden. Der tiefste Schacht hat eine Tiefe von rund 6,50 m und die durchschnittliche Tiefe beträgt ca. 2,20 m.

Der AN wird für die Dauer des Rahmenvertrages Inspektionsarbeiten und die dazugehörigen Reinigungen für Haltungen, Schächte und Anschlussleitungen für das gesamte Stadtgebiet übernehmen.
Der Rahmenvertrag hat eine Laufzeit von einem Jahr mit der Möglichkeit auf Verlängerung um ein weiteres Jahr.

Aktuell sind rund 1600 Anschlussleitungen im Kanalkataster der Stadt Seelze hinterlegt. Bei Anschlussleitungen die nicht im Kanalkataster der Stadt Seelze vorhanden sind, ist die Lage und der Verlauf anhand einer automatisierten dreidimensionalen Lage- und Verlaufsmessung in x-y-z-Richtung zu erfassen und als ISYBAU-XML dem AG zu übergeben.
Viele Hausanschlüsse besitzen keinen Revisionsschacht.

Die Ergebnisse der optischen Inspektion werden in das Kanalinformationssystem PROKIS der Stadt Seelze eingelesen. Als Austauschformat wird ISYBAU XML-2013 verwendet.

Es gelten die Normen DIN EN 13508-1 "Untersuchung und Beurteilung von Entwässerungssystemen außerhalb von Gebäuden Teil 1: Allgemeine Anforderungen" und DIN EN 13508-2 "Untersuchung und Beurteilung von Entwässerungssystemen außerhalb von Gebäuden Teil 2: Kodiersystem für die optische Inspektion" in Verbindung mit Baufachliche Richtlinien Abwasser Anhang A-2.3 Optische Inspektion.

Der geschätzter Umfang der Reinigungs- und Inspektionsarbeiten beträgt für ein Jahr:

- Hauptkanal: ~ 3,5 km
- Anschlussleitungen: ~ 1,5 km
- Schächte: ~ 150 Stück

Alle vorbereitenden Arbeiten für die optische Inspektion sind in die entsprechenden Einheitspreise miteinzukalkulieren, wie Koordination der Arbeiten, die Maßnahmen zur Verkehrssicherung, Baustellenanzeigen gemäß der verkehrsbehördlichen Jahresgenehmigung, Koordination der Maßnahmen mit der Straßenverkehrsbehörde, regelmäßige Rücksprache mit dem AG, Änderung und Verbesserung der vom AG gestellten Pläne bei Unstimmigkeiten und Abstimmung des Inspektionszeitenplan mit dem AG.
Zu Beginn des Rahmenvertrages findet im Rathaus der Stadt Seelze ein Startgespräch statt, dieses wird nicht gesondert vergütet.
Auch sind die Maßnahmen zur Verkehrsführung in den EP miteinzukalkulieren. Hierunter fällt die Baustellenabsicherung gemäß dem Regelplan B IV/1, BIV/2 oder B II/3 der RSA.
Umleitungsführungen und Lichtsignalanlagen sind nicht erforderlich. Der tägliche Anliegerverkehr ist aufrecht zu erhalten.
Es ist zu Beginn der Arbeiten ein Antrag auf Erteilung einer Jahresgenehmigung zu stellen. Die Genehmigung ist für den AN kostenfrei.

Es besteht kein Anspruch auf die in der Leistungsbeschreibung genannten Mengen.

### Bereich 1 Reinigungsarbeiten

*Hinweis: Vorbemerkung Reinigungsarbeiten*
Zur Durchführung muss ein kombiniertes Saug- und Spülfahrzeug mit Wasserrückgewinnung eingesetzt werden.
Die Kanalreinigung für die Zustandserfassung muss so terminiert werden, dass der Zustand der Sohle des Kanals sicher bei der Zustandserfassung zu beurteilen ist. Andernfalls ist der Kanal nochmals ohne erneute Vergütung nach zu reinigen und erneut zu befahren.
Die Anschlussreinigung ist nach Wahl des AN durchzuführen.
Das Regenwasserkanalnetz wird im 2-jährigen Turnus und die gesamte Schmutzwasserkanalisation jährlich gereinigt.
Es ist ein Verschmutzungsgrad von 15% im Mittel bezogen auf den Rohrdurchmesser in den EP miteinzukalkulieren (Hauptkanal und Anschlussleitung). Sollte ein höherer Verschmutzungsgrad vorliegen, ist der AG darüber umgehend in Kenntnis zu setzen.
Die Kosten für die Rüstarbeiten, Zubehör, Betriebsstoffe, Entleerung und Reinigung, die erforderliche Fahrzeugbesatzung, die Arbeitsplatzsicherung, der Aufwand für das Absperren der Kanäle und alle Wasserhaltungsarbeiten während der Reinigung müssen in den EP mit verrechnet werden. Der Einsatz einer Rotationsdüse wird nicht gesondert vergütet.
Bei Arbeiten, die eine Reinigungslänge von 100 m unterschreiten, ist es grundsätzlich möglich diese über Stundenlohnarbeiten abzurechnen. Bei Reinigungslängen über 100 m wird grundsätzlich in Meter abgerechnet. Der AG behält sich vor, mit Auftragserteilung zu entscheiden, ob in Stundenlohn oder Meter abgerechnet wird.

#### Abschnitt 1.1 Reinigungsarbeiten Hauptkanal

**1.1.10 An- und Abfahrt Spül/Saugwagen mit Wasserrückgewinnung**
Pauschale für die An- und Abfahrt eines Spül- und Saugwagens mit Wasserrückgewinnung zum Einsatzort im Stadtgebiet Seelze.
Menge: 15,000 St

**1.1.20 Kanalreinigung bis DN 300**
HD Reinigung inkl. aller Nebenleistungen für Kreisprofile.
Reinigung der Kanäle mit kombinierten Saug-& Spülfahrzeug.
Menge: 1875,000 m

**1.1.30 Kanalreinigung bis DN 600**
wie vor.
Menge: 300,000 m

**1.1.40 Kanalreinigung bis DN 800**
wie vor.
Menge: 225,000 m

**1.1.50 Kanalreinigung bis DN 1000**
wie vor.
Menge: 150,000 m

**1.1.60 Kanalreinigung bis DN 1400**
wie vor.
Menge: 52,500 m

**1.1.70 Zulage erhöhter mittlerer Verschmutzungsgrad bis 25%, bis DN 300**
Zulage für die Reinigung von Kanälen bei einer erhöhten mittleren Verschmutzungsgrad zwischen 15 und 25% des Querschnittes für die betroffene Haltung.
Menge: 112,500 m

**1.1.80 Zulage erhöhter mittlerer Verschmutzungsgrad 25%, bis DN 600**
wie vor.
Menge: 75,000 m

**1.1.90 Zulage erhöhter mittlerer Verschmutzungsgrad 25%, bis DN 800**
wie vor.
Menge: 45,000 m

**1.1.100 Zulage erhöhter mittlerer Verschmutzungsgrad 25%, bis DN 1000**
wie vor.
Menge: 45,000 m

**1.1.110 Zulage erhöhter mittlerer Verschmutzungsgrad 25%, bis DN 1400**
wie vor.
Menge: 22,500 m

**1.1.120 Zulage erhöhter mittlerer Verschmutzungsgrad 35%, bis DN 300**
Zulage für die Reinigung von Kanälen bei einer erhöhten mittleren Verschmutzungsgrad zwischen 25 und 35% des Querschnittes für die betroffene Haltung.
Menge: 45,000 m

**1.1.130 Zulage erhöhter mittlerer Verschmutzungsgrad 35%, bis DN 600**
wie vor.
Menge: 30,000 m

**1.1.140 Zulage erhöhter mittlerer Verschmutzungsgrad 35%, bis DN 800**
wie vor.
Menge: 30,000 m

**1.1.150 Zulage erhöhter mittlerer Verschmutzungsgrad 35%, bis DN 1000**
wie vor.
Menge: 30,000 m

**1.1.160 Zulage erhöhter mittlerer Verschmutzungsgrad 35%, bis DN 1400**
wie vor.
Menge: 30,000 m

**1.1.170 Zulage Kanalreinigung Eiquerschnitt DN 750/500**
Zulage für die Reinigung von Eiprofilen.
Kanalreinigung bis DN 800.
Menge: 37,500 m

**1.1.180 Zulage Kanalreinigung Eiquerschnitt DN 900/600**
Zulage für die Reinigung von Eiprofilen.
Kanalreinigung bis DN 1000.
Menge: 22,500 m

**1.1.190 Zulage Kanalreinigung Eiquerschnitt DN 1200/800**
Zulage für die Reinigung von Eiprofilen.
Kanalreinigung bis DN 1400
Menge: 22,500 m

**1.1.200 Umsetzen des Spül-/Saugwagens mit Wasserrückgewinnung**
Pauschale für das Umsetzen von einem Einsatzbereich zu einem anderen. Die Pauschale gilt ab einer Entfernung (Fahrtweg) von mehr als 1 km. In der Pauschale sind sämtliche Rüstzeiten einzukalkulieren. Ferner wird diese Position nur bei Abrechnung über den Meterpreis anerkannt.
Menge: 7,000 St

#### Abschnitt 1.2 Reinigungsarbeiten Anschlussleitungen

**1.2.10 Anschlussreinigung bis DN 150**
Reinigung vom Hauptkanal, Übergabeschacht, Reinigungsöffnung oder Straßenablauf, Inkl. aller Nebenleistungen.
Menge: 1125,000 m

**1.2.20 Zulage Anschlussreinigung bis DN 300**
Zulage für die Anschlussreinigung bis DN 300
Menge: 75,000 m

**1.2.30 Zulage erhöhter mittlerer Verschmutzungsgrad über 15%, bis DN 300, nach Aufwand**
Reinigung vom Hauptkanal, Übergabeschacht, Reinigungsöffnung oder Straßeneinlauf aus, inkl. aller Nebenleistungen
Menge: 15,000 h

#### Abschnitt 1.3 Reinigungsarbeiten Schachtbauwerke

**1.3.10 Schachtreinigung Tiefe bis 3,0 m bis DN 600**
Reinigung des Bauwerkes, inkl. aller Nebenleistungen
Menge: 3,000 St

**1.3.20 Schachtreinigung Tiefe bis 3,0 m bis DN 1000**
wie vor.
Menge: 86,000 St

**1.3.30 Schachtreinigung Tiefe bis 3,0 m, bis DN 1600**
wie vor.
Menge: 7,000 St

**1.3.40 Schachtreinigung Tiefe bis 5,0 m, bis DN 1000**
wie vor.
Menge: 15,000 St

**1.3.50 Schachtreinigung Tiefe bis 5,0 m, bis DN 1600**
wie vor.
Menge: 2,000 St

**1.3.60 Schachtreinigung Tiefe bis 6,5 m, bis DN 1000**
wie vor.
Menge: 1,000 St

**1.3.70 Schachtreinigung Tiefe bis 6,5 m, bis DN 1600**
wie vor.
Menge: 1,000 St

### Bereich 2 Optische Inspektion

*Hinweis: Vorbemerkung Optische Inspektion*
Es ist während der Inspektion dafür Sorge zu tragen, dass sich der Kanal in einem abwasserfreien Zustand befindet. Eine Inspektion ist nur in einem abwasserfreien Kanal zugelassen.
Untersuchung des Hauptkanals und Anschlussleitungen inkl.
Vorhalten, Betreiben, Umsetzen der optischen Untersuchungseinheit müssen in den jeweiligen EP miteinkalkuliert werden.
Gegenuntersuchungen infolge von Inspektionsabbrüchen sind in den EP miteinzukalkulieren.
Startpunkt der TV-Untersuchung ist der Mittelpunkt des Startschachtes oder der Inspektionsöffnung, gemäß Baufachliche Richtlinie Abwasser A-7 322 U105 „Bezugspunkt der Lage, Wert = 1“.
Bei Arbeiten, die eine Inspektionslänge von 100 m unterschreiten, ist es grundsätzlich möglich diese über Stundenlohnarbeiten abzurechnen. Es muss jedoch vor Rechnungsstellung beim AG angekündigt und begründet werden. Bei Inspektionslängen über 100 m wird in Meter abgerechnet.

#### Abschnitt 2.1 Optische Inspektion Hauptkanäle

**2.1.10 An- und Abfahrt Untersuchungswagen**
Pauschale für die An- und Abfahrt eines Untersuchungswagen mit Wasserrückgewinnung zum Einsatzort im Stadtgebiet Seelze.
Menge: 15,000 St

**2.1.20 TV- Untersuchung bis DN 300**
Optische Inspektion inkl. aller Nebenleistungen
Menge: 1875,000 m

**2.1.30 TV-Untersuchung bis DN 600**
wie vor.
Menge: 300,000 m

**2.1.40 TV-Untersuchung bis DN 800**
wie vor.
Menge: 225,000 m

**2.1.50 TV-Untersuchung bis DN 1000**
wie vor.
Menge: 150,000 m

**2.1.60 TV-Untersuchung bis DN 1400**
wie vor.
Menge: 52,500 m

**2.1.70 Zulage TV-Untersuchung Eiquerschnitt DN 750/500**
Zulage für die optische Inspektion von Eiprofilen.
TV-Untersuchung bis DN 800
Menge: 75,000 m

**2.1.75 Zulage TV-Untersuchung Eiquerschnitt DN 900/600**
Zulage für die optische Inspektion von Eiprofilen.
TV-Untersuchung bis DN 1000
Menge: 75,000 m

**2.1.80 Zulage TV-Untersuchung Eiquerschnitt DN 1200/800**
Zulage für die optische Inspektion von Eiprofilen.
TV-Untersuchung bis DN 1400
Menge: 75,000 m

**2.1.90 Orten der Kamera**
Positionsbestimmung durch oberirdische Ortung von verdeckten Schächten, Krümmern und Leitungsendpunkte mit Holzpflock, Farbe oder einem Markierungsnagel.
Einmessen der Position auf mind. 3 unveränderliche Positionen (Hausecke, Grenzpunkten, etc.) und skizzieren dieser Punkte in einen Lageplan, unter Angabe der Bemaßungen.
Menge: 22,000 St

**2.1.100 Umsetzen des Untersuchungswagens**
Pauschale für das Umsetzen von einem Einsatzbereich zu einem anderen. Die Pauschale gilt ab einer Entfernung (Fahrtweg) von mehr als 1 km. In der Pauschale sind sämtliche Rüstzeiten einzukalkulieren. Ferner wird diese Position nur bei Abrechnung über den Meterpreis anerkannt.
Menge: 7,000 St

#### Abschnitt 2.2 Optische Inspektion Anschlussleitungen

**2.2.10 TV-Untersuchung Anschlussleitung bis DN 150**
Optische Untersuchung, inkl. aller Nebenleistungen.
Befahrung im gereinigten oder ungereintigten Zustand vom Hauptkanal, Übergabeschacht oder Straßeneinlauf.
Menge: 1125,000 m

**2.2.20 Zulage TV-Untersuchung Anschlussleitung bis DN 300**
Zulage für die Untersuchung von Anschlussleitungen bis DN 300.
Menge: 75,000 m

**2.2.30 Zulage Inspektion Anschlussleitung von der Gegenseite**
Durchführung der Inspektion einer Leitung vom Sinkkasten, Reinigungsöffnung oder Revisionsschacht aus, mittels Schiebe- oder Satellitenkamera nach Abbruch der Inspektion aus dem Hauptkanal.
Die Vergütung erfolgt lediglich, wenn die Inspektion mittels Satellitenkamera aufgrund von Hindernissen nicht vollständig möglich ist. Der Aufwand für das Umsetzen, Aufsuchen des Sinkkastens, der Reinigungsöffnung oder des Revisionsschachtes auf dem Grundstück ist miteinzurechnen.
Menge: 90,000 m

#### Abschnitt 2.3 Optische Inspektion Schächte

**2.3.10 Optische Untersuchung Schächte Tiefe bis 3,0 m bis DN 600**
Schachtinspektion mittels Scanner und anschließender Auswertung, Kodierung und Dokumentation der Bestandsaufnahme, inkl. aller Nebenleistungen
Menge: 3,000 St

**2.3.20 Optische Untersuchung Schächte Tiefe bis 3,0 m bis DN 1000**
wie vor.
Menge: 86,000 St

**2.3.30 Optische Untersuchung Schächte Tiefe bis 3,0 m bis DN 1600**
wie vor.
Menge: 7,000 St

**2.3.40 Optische Untersuchung Schächte Tiefe bis 5,0 m bis DN 1000**
wie vor.
Menge: 15,000 St

**2.3.50 Optische Untersuchung Schächte Tiefe bis 5,0 m bis DN 1600**
wie vor.
Menge: 2,000 St

**2.3.60 Optische Untersuchung Schächte Tiefe bis 6,5 m bis DN 1000**
wie vor.
Menge: 1,000 St

**2.3.70 Optische Untersuchung Schächte Tiefe bis 6,5 m bis DN 1600**
wie vor.
Menge: 1,000 St

### Bereich 3 Wasserhaltung und Entsorgung

*Hinweis: Vorbemerkung Wasserhaltung und Entsorgung*
Aufbau und Betrieb einer Wasserhaltung bis DN 600 nach Wahl des AN für die Dauer der optischen Kanalinspektion.
Vergütet wird über die Länge des eingestauten Kanals, die sämtliche Aufwendungen für die Einrichtung, den Betrieb sowie die Beseitigung der Wasserhaltung beinhaltet, einschließlich aller Aggregate, Betriebsstoffe, Strom, Leitungen in ausreichender Dimension und Länge, Pumpen, Erstellen des Protokolls, etc.
Des Weiteren ist das Umsetzen der Anlage zum nächsten Einsatzort innerhalb der Maßnahme miteinzukalkulieren.

Das entstehende Räumgut ist durch den AN zu entsorgen.
Für die entsorgten Massen sind lückenlos Wiegescheine und Entsorgungsnachweise vorzulegen.
Entsorgung inkl. An- und Abfahrt, entleeren und säubern des Spülfahrzeuges, Beprobung des Räumguts und Entsorgungskosten sind in den EP miteinzukalkulieren.

#### Abschnitt 3.1 Wasserhaltung und Entsorgung

**3.1.10 Überpumpen bis 15l/s**
Nach Wahl des AN, inkl. aller Nebenleistungen
Menge: 900,000 m

**3.1.20 Überpumpen bis 30 l/s**
wie vor.
Menge: 262,500 m

**3.1.30 Setzen einer Absperreinrichtung bis DN 300**
Liefern, Einbauen, Vorhalten, Betreiben und Entfernen von Kanalabsperrvorrichtungen für Haltungen bis DN 300 oder vergleichbarer Ei- und Sonderprofile, z.B. Kanalblase, so dass die Kanäle bei der optischen Inspektion wasserfrei sind.
In diese Position ist ferner das Vorhalten und Entfernen der Kanalabsperrvorrichtungen mit einzukalkulieren.
Menge: 26,000 St

**3.1.40 Setzen einer Absperreinrichtung bis DN 600**
wie vor.
Menge: 3,000 St

**3.1.50 Entsorgung des Räumguts**
Entsorgung des Räum- und Spülgutes zu einem zugelassenen Entsorgungsunternehmen.
Die Entsorgung wird nur mit einem anerkannten Entsorgungsnachweis vergütet, inkl. aller Nebenleistungen.
Menge: 15,000 t

### Bereich 4 Stundenlohnarbeiten

*Hinweis: Vorbemerkung Stundenlohnarbeiten*
Zum Zeitpunkt der Auftragserteilung ist nicht feststellbar, ob und in welchem Umfang Stundenlohnarbeiten zur Ausführung kommen. Die Positionen können nicht zur Deckung der Gemeinkosten etc. herangezogen werden.
Die vereinbarten EPs gelten unabhängig von der Anzahl der abgerechneten Stunden.
Stundenlohnarbeiten werden im Regelfall nur für Sondereinsätze gewährt, die auf besondere Anordnung oder Genehmigung des Auftraggebers durchgeführt werden. Der jeweilige Verrechnungssatz hat sämtliche Aufwendungen für den Einsatz, insbesondere für Vorhalten und Abtransport, Betriebsstoffe, sowie sämtliche Zuschläge und Kosten für das Bedienungspersonal sowie Bedienung zu enthalten. Dem AG sind die Stundenlohnzettel täglich vorzulegen. Nur täglich anerkannte Stundenlohnarbeiten werden vergütet.
Vorbemerkungen Geräteeinsatz: Die Kostensätze für die bei Stundenlohnarbeiten eingesetzten Geräte beinhalten Bedienung, Kraft- und Schmierstoffe, Vorhaltung, Reparaturen, etc. Es wird nur die Zeit des jeweiligen Einsatzes vergütet (ohne Stillstandszeiten).
Eine Vergütung der Wartezeiten bei Behinderung bzw. Arbeitsunterbrechung erfolgt nur, wenn der AG diese zu vertreten hat und die Dauer der Wartezeit 1 Stunde überschreitet.
Wartezeiten werden nur bis zur Beseitigung der Behinderung und maximal für die am jeweiligen Arbeitstag noch verbleibende Arbeitszeit vergütet.

#### Abschnitt 4.1 Stundenlohnarbeiten

**4.1.10 Spül/Saugwagen mit Wasserrückgewinnung**
Stundenlohnarbeiten für den Einsatz kombinierten Spül-/ Saugfahrzeuges mit integrierter Wasseraufbereitung während der Kanalreinigung nach schriftlicher Anordnung durch den AG, inkl. aller Nebenleistungen.
Menge: 15,000 h

**4.1.20 Spül/Saugwagen mit Wasserrückgewinnung im Tageseinsatz**
im Tageseinsatz (≥ 8,50 h Einsatzstunden, einschließlich 0,50 h Mittagspause), sonst wie vor.
Menge: 1,000 d

**4.1.30 Wartezeiten Spül/Saugwagen mit Wasserrückgewinnung**
Für Wartezeiten eines Saug- & Spülwagen mit Wasserrückgewinnung, die nicht vom AN verschuldet sind. Wartezeiten sind beim AG umgehend zu melden und zu dokumentieren.
Menge: 3,000 h

**4.1.40 Untersuchungswagen**
Stundenlohnarbeiten für den Einsatz eines Untersuchungswagens inkl. Personal, nach schriftlicher Anordnung des AG, inkl. aller Nebenleistungen.
Menge: 15,000 h

**4.1.50 Untersuchungswagen im Tageseinsatz**
im Tageseinsatz (≥ 8,50 h Einsatzstunden, einschließlich 0,50 h Mittagspause), sonst wie vor.
Menge: 1,000 d

**4.1.60 Wartezeiten Untersuchungswagen**
Für Wartezeiten, die nicht vom AN verschuldet sind. Wartezeiten sind beim AG umgehend anzuzeigen und zu dokumentieren.
Menge: 3,000 h

**4.1.70 Schiebekamera**
Stundenlohnarbeiten für den Einsatz einer Schiebekamera inkl. Personal und aller Nebenleistungen
Menge: 5,000 h

**4.1.80 Arbeitskräfte**
Stundenlohnarbeiten durch Fachpersonal auf Anordnung des AG ausführen.
Der Verrechnungssatz für die jeweilige Arbeitskraft inkl. aller Nebenleistungen.
Menge: 3,000 h

### Bereich 5 Besondere Leistungen

#### Abschnitt 5.1 Besondere Leistungen

**5.1.10 Verschraubte Schachtabdeckungen öffnen und wieder verschließen**
Öffnen und Verschließen von verschraubten Schachtabdeckungen.
Menge: 7,000 St

**5.1.20 Umsetzen Spül/Saugwagen mit Wasserrückgewinnung, bis 5 km**
Pauschale für das Umsetzen von einem Einsatzbereich zu einem anderen. In der Pauschale sind sämtliche Rüstzeiten einzukalkulieren. Ferner wird diese Position nur bei Abrechnung über den Meterpreis anerkannt.
Menge: 3,000 St

**5.1.30 Umsetzen Spül/Saugwagen mit Wasserrückgewinnung, bis 10 km**
wie vor.
Menge: 3,000 St

**5.1.40 Umsetzen Spül/Saugwagen mit Wasserrückgewinnung, bis 20 km**
wie vor.
Menge: 2,000 St

**5.1.50 Umsetzen Untersuchungswagen, bis 5 km**
wie vor.
Menge: 3,000 St

**5.1.60 Umsetzen Untersuchungswagen, bis 10 km**
wie vor.
Menge: 3,000 St

**5.1.70 Umsetzen Unstersuchungswagen, bis 20 km**
wie vor.
Menge: 2,000 St

**5.1.80 Freiräumen von Ausläufen, per Hand, nach Aufwand**
Freiräumen von Ausläufen mit geeigneten Werkzeug, wie Schaufel, Spitzhacke, etc.
Menge: 3,000 h

**5.1.90 Freiräumen von Ausläufen, mit Spül-/Saugwagen, nach Aufwand**
Freiräumen von Ausläufen mit Spül-/Saugwagen
Menge: 3,000 h

**5.1.100 Nachmessen der Nennweite**
Nachmessen der Nennweite mit einem Zollstock. Anfertigen einer Dokumentation mit Benennung der Haltung und des Schachtes, sowie Fotos und einer Skizze des angepassten DNs.
Menge: 11,000 St

**5.1.110 Anliegerinformation, bis 50 Wohneinheiten**
Schreiben und Verteilen einer Anwohnerinformation auf schriftliche Anweisung durch den AG/Verkehrsbehörde.
Die Anwohnerinformation ist rechtzeitig vor Reinigungs- und Inspektionsbeginn auszuteilen, d.h. spätestens 96h vor Beginn der Arbeiten.
Die Anliegerinformation ist mindestens drei Tage vorher der Stadt Seelze (Abteilung 32.2 Mobilität und Entwässerung) vorzulegen.
In der Information müssen die folgenden Angaben enthalten sein:
- Darstellung der beauftragten Leistungen
- Zeitrahmen der Arbeiten (Inspektionszeitplan)
- Ansprechpartner bei der beauftragten Firma (Inspekteur)
- Ansprechpartner der Stadt Seelze
Menge: 2,000 St

**5.1.120 Anliegerinformation, bis 100 Wohneinheiten**
wie vor.
Menge: 1,000 St

**5.1.130 Anliegerinformation, bis 200 Wohneinheiten**
wie vor.
Menge: 1,000 St

**5.1.140 Einsatz Wurzelfräse unter TV-Beobachtung**
Entfernung der Wurzeln aus dem Kanal unter TV-Beobachtung.
Die Videos sind der Dokumentation hinzuzufügen.
Menge: 7,000 h

**5.1.150 Einsatz Wurzelfräse ohne TV-Beobachtung**
Entfernung der Wurzeln aus dem Haltung / Leitung ohne TV-Beobachtung.
Menge: 3,000 h

**5.1.160 Verdeckten Schacht freilegen**
Verdeckte Schächte des AG im unbefestigten Bereich im Vorfeld der TV-Untersuchung oder nach Ortung freilegen.
Menge: 2,000 h

**5.1.170 Schwer erreichbare Schächte**
Einige Bereiche des Kanalnetzes sind nicht direkt anfahrbar.
In diesen Bereichen sind die Untersuchungsgeräte gegebenenfalls konventionell per Hand zu transportieren. Die Position beinhaltet die damit verbundenen Erschwernisse aus der Größe des Abstandes zwischen dem Untersuchungsfahrzeug und dem Schacht/Kanal.
Die Position kommt erst ab einem Abstand von 3 m zwischen Schacht und Untersuchungsfahrzeug zur Abrechnung.
Menge: 3,000 St

### Bereich 6 Dokumentation

#### Abschnitt 6.1 Dokumentation

**6.1.10 Dokumentation per Download Link**
Dokumentation der Regen-, Schmutz-, Mischwasserkanäle, Hausanschlüsse und Straßeneinläufe entsprechend der Vorbemerkungen und inkl. aller Nebenleistungen.
Übergabe aller vorhandenen Daten
Aufzeichnung per Download Link.
Menge: 15,000 St
